# LD UNI, BU 2026
Angebotsaufforderung (GAEB DA XML 3.2, DA83)
Projekt: 500268001
Beschreibung:
Projektbeschreibung
max. 3 Zeilen
Währung: EUR
Nebenangebote zugelassen: ja
Erstellt mit: GXML Toolbox V3.3 R20230829, iTWO_64 V24.0.667, 10.07.2026

## VH01 Sanierung Fenster Bibliothek- 26A0241
Datum: 10.07.2026

### 4 Austausch von Fenstern

*Hinweis: Angaben zur Ausführung gemäß VOB Teil C - DIN 18299 ff.*
Mit der vorgelegten Leistungsbeschreibung werden alle die dem Bauherren zum Zeitpunkt der Ausschreibung bekannten Angaben zur Baustelle dokumentiert.
Sofern weiterführende Angaben für die sorgfältige Erstellung der Kalkulation des Angebotes erforderlich werden bzw. wenn die Vergabeunterlagen nach Auffassung des Bieters Unklarheiten enthalten, hat der Bieter unverzüglich vor Angebotsabgabe den Bauherren schriftlich darauf hinzuweisen und um Aufklärung zu bitten.

0.1 Angaben zur Baustelle

0.1.1 Lage der Baustelle, Umgebungsbedingungen, Zufahrtsmöglichkeiten und Beschaffenheit der Zufahrt sowie etwaige Einschränkungen bei ihrer Benutzung.

Die Baustellenanschrift lautet:
Fortstraße 7, 76829 Landau

Die Arbeiten finden in dem Gebäude D - Bibliothek statt.

Die Baustelle ist über die bestehende östliche Zufahrt inkl. Schrankenanlage zu erreichen.
Diese Zufahrt dient jedoch während der Bauzeit zeitgleich als Anlieferung- / Zufahrtsstraße für die parallel betriebene Interimsküche, die Heizzentrale der UNI LD, als Feuerwehrzufahrt, sowie als Zufahrt für die Büro- und Laborgebäude.
Ferner kann die Zufahrt durch parallel laufende Bauarbeiten eingeschränkt sein.
Die Zufahrt ist jederzeit freizuhalten.
Ein Übersichtsplan liegt in Anlage bei.

0.1.2 Besondere Belastungen aus Immissionen sowie besondere klimatische oder betriebliche Bedingungen.
 - entfällt -

0.1.3 Art und Lage der baulichen Anlagen, z. B. auch Anzahl und Höhe der Geschosse.

Die Arbeiten finden teilweise über der Bibliothek (Geb. D) statt. Der Zugang zu den unteren Dachflächen der Bibliothek erfolgt über ein temporäres Gerüst.

0.1.4 Verkehrsverhältnisse auf der Baustelle, insbesondere Verkehrsbeschränkungen.

Auf dem Verkehrsgelände gilt die StVo. Siehe hierzu auch den Punkt 0.1.1 Zufahrtsmöglichkeit.

0.1.5 Für den Verkehr freizuhaltende Flächen.

Parken auf der Zufahrtsstraße sowie im anschließenden Wendehammer und Feuerwehrumfahrt ist untersagt. Parkmöglichkeiten an der Baustelle werden in Abstimmung mit der Bauleitung festgelegt. Es ist darauf zu achten, dass die Fahrzeuge, die unmittelbar an der Baustelle parken, auf das notwendige Minimum reduziert werden. Es wird sich vorbehalten, der in der Nähe befindliche Parkplatz für einzelne Fahrzeuge als Stellplatz anzugeben.

0.1.6 Art, Lage, Maße und Nutzbarkeit von Transporteinrichtungen und Transportwegen, z. B. Montageöffnungen.

Materialanlieferung, Transport und Lagerung ist im Vorfeld mit der Bauleitung abzustimmen und ggf. auf mehrere Teillieferungen aufzuteilen. Ein entsprechender Hinweis ist dann in den Vorbemerkungen zur Kalkulation / Ausführung enthalten.

0.1.7 Lage, Art, Anschlusswert und Bedingungen für das Überlassen von Anschlüssen für Wasser, Energie und Abwasser.

Ein Baustromverteiler steht bauseits zur Verfügung.
Dem AN steht vor Ort ein Sanitärcontainer zur Verfügung.
Lagerflächen für Material werden in Abstimmung mit der Bauleitung festgelegt.

0.1.8 Lage und Ausmaß, der dem Auftragnehmer für die Ausführung seiner Leistungen zur Benutzung oder Mitbenutzung überlassenen Flächen und Räume.
 - entfällt -

0.1.9 Bodenverhältnisse, Baugrund und seine Tragfähigkeit.
 - entfällt -

0.1.10 Hydrologische Werte von Grundwasser und Gewässern. Art, Lage, Abfluss, Abflussvermögen und Hochwasserverhältnisse von Vorflutern.
Ergebnisse von Wasseranalysen.
 - entfällt -

0.1.11 Besondere umweltrechtliche Vorschriften.

Die Baustelle liegt im Geltungsbereich eines Bebauungsplans. Es bestehen hinsichtlich des Denkmalschutzes, der Ökologie und Artenschutz Auflagen. Arbeiten und Maßnahmen, die über die vertraglich geschlossenen Leistungen hinausgehen, sind vorab zwingend anzumelden,
um evtl. die entsprechenden Fachbehörden einzubeziehen. Bei Nichteinhaltung gehen evtl. Ersatzansprüche, Ersatzmaßnahmen zulasten des Verursachers.

0.1.12 Besondere Vorgaben für die Entsorgung, z. B. Beschränkungen für die Beseitigung von Abwasser und Abfall.

Aufstellen von Schutt- / Abfallcontainern ist nur nach Freigabe der Bauleitung möglich. Abfall und Verpackungen von Material und Baustoffen sind täglich von der Baustelle abzuräumen und fachgerecht zu entsorgen.

0.1.13 Schutzgebiete oder Schutzzeiten im Bereich der Baustelle, z. B. wegen Forderungen des Gewässer-, Boden-, Natur-, Landschafts- oder Immissionsschutzes; vorliegende Fachgutachten oder dergleichen.
Die Lärmentwicklung im Außenbereich der Baustelle ist aufgrund des angrenzenden Zoos auf das Nötigste zu reduzieren.

0.1.14 Art und Umfang des Schutzes von Bäumen, Pflanzenbeständen, Vegetationsflächen, Verkehrsflächen, Bauteilen, Bauwerken, Grenzsteinen und dergleichen im Bereich der Baustelle.
 - entfällt -

0.1.15 Im Bereich der Baustelle vorhandene Anlagen, insbesondere Abwasser- und Versorgungsleitungen.
 - entfällt -

0.1.16 Bekannte oder vermutete Hindernisse im Bereich der Baustelle,
z. B. Leitungen, Kabel, Dräne, Kanäle, Bauwerksreste und, soweit bekannt, deren Eigentümer.
 - entfällt -

0.1.17 Bestätigung, dass die im jeweiligen Bundesland geltenden Anforderungen zu Erkundungs- und gegebenenfalls Räumungsmaßnahmen hinsichtlich Kampfmitteln erfüllt wurden.

Bei Erdarbeiten im Außenbereich ist die Kampfmittelortung immer einzuschalten. Dies erfolgt über Bauleitung in Abstimmung mit der Bauherrschaft.
Notwendige Arbeiten sind daher umgehend bei der Bauleitung / Bauherrschaft anzumelden.

0.1.18 Gegebenenfalls gemäß der Baustellenverordnung getroffene Maßnahmen.

Der Auftraggeber (AG) hat gemäß Baustellenverordnung vom
1. Juli 1998, einen Sicherheits- und Gesundheitsschutzkoordinator (SiGeKo) für das Bauvorhaben bestellt.
Der Auftragnehmer (AN) stellt auf Anforderung durch den SiGeKo die zur Durchführung der Koordination erforderlichen Angaben (Gefährdungsbeurteilung, Aufsichtführender, Ersthelfer, etc.) unverzüglich zur Verfügung.
Der AN stellt dem SiGeKo die gemäß §§ 5 und 6 des Arbeitsschutzgesetzes erstellte Gefährdungsbeurteilung (Gefährdungs- und Belastungsanalyse) zur Verfügung.
Die vom SiGeKo ausgearbeiteten Sicherheits- und Gesundheitsschutzpläne (SiGe- Pläne) werden Vertragsbestandteil und sind vom AN zu beachten. Seine Beschäftigten und Nachunternehmer sind in geeigneter Form über den Inhalt zu informieren.
Die vom AG festgelegte Baustellenordnung wird dem AN nach Auftragserteilung zur Verfügung gestellt und wird Vertragsbestandteil.
Der AN hat den SiGeKo über die von ihm eingesetzten Sicherheitsfachkräfte und die auf der Baustelle eingesetzten Ersthelfer zu unterrichten.
Vor Aufnahme der beauftragten Arbeiten wird der AN durch den SiGeKo in die Baustelle eingewiesen. Ein Termin ist rechtzeitig zu vereinbaren. Eine Arbeitsaufnahme ist ohne eine Einweisung nicht möglich.

Der Umgang mit Gefahrstoffen (z. B. Asbest- / KMF-haltige Materialien, Strahlmittel, Oberflächenbehandlungsmittel, Lösemittel, Klebstoffe) einschließlich ihrer Lagerung hat nach der Gefahrstoffverordnung zu erfolgen und ist u. a. nur zulässig, wenn eine ausreichende Betriebsanweisung vorliegt und ggf. der Gewerbeaufsicht und der zuständigen Berufsgenossenschaft die Tätigkeit angezeigt wurde.
Zur Durchführung von Schweißarbeiten ist eine schriftliche Genehmigung, ein Schweißerlaubnisschein (www.vbg.de/apl/arbhilf/unterw/65_bbs_4.htm), nötig. Alle einschlägigen Vorschriften sind unbedingt zu beachten.

0.1.19 Besondere Anordnungen, Vorschriften und Maßnahmen der Eigentümer (oder der anderen Weisungsberechtigten) von Leitungen, Kabeln, Dränen, Kanälen, Straßen, Wegen, Gewässern, Gleisen, Zäunen und dergleichen im Bereich der Baustelle.
 - entfällt -

0.1.20 Art und Umfang von Schadstoffbelastungen, z.B. des Bodens, der Gewässer, der Luft, der Stoffe und Bauteile; vorliegende Fachgutachten oder dergleichen.
Eine Schadstofferkundung der Bauteile wurde vorgenommen.
Sämtliche Schadstoffe wurden bereits fachgerecht zurückgebaut.

0.1.21 Art und Zeit der vom AG veranlassten Vorarbeiten.
 - entfällt-

0.1.22 Arbeiten anderer Unternehmer auf der Baustelle.
 - entfällt -

0.2 Angaben zur Ausführung

0.2.1 Vorgesehene Arbeitsabschnitte, Arbeitsunterbrechungen und Arbeitsbeschränkungen nach Art, Ort und Zeit sowie Abhängigkeit von Leistungen anderer.

Bei der Ausführung ist zu beachten, dass mit Unterbrechungen und mit Stillstandszeiten zu rechnen ist. Die Aufgliederung der Arbeiten in verschiedene Bereiche sowohl für die Rohbau-, Rohinstallation, Fertigmontage und Fertigstellung und/oder Inbetriebnahme wird hiermit angekündigt, bleibt dem AG vorbehalten und wird rechtzeitig bekannt gegeben.

Nach Absprache bzw. nach Erfordernis können nach ausdrücklicher Genehmigung des AG Arbeiten auch außerhalb der üblichen Arbeitszeiten durchgeführt werden.
Es erfolgt keine gesonderte Vergütung.

0.2.2 Besondere Erschwernisse während der Ausführung, z. B. Arbeiten in Räumen, in denen der Betrieb weiterläuft, Arbeiten im Bereich von Verkehrswegen oder bei außergewöhnlichen äußeren Einflüssen.
 - keine -

0.2.3 Besondere Anforderungen für Arbeiten in kontaminierten Bereichen, gegebenenfalls besondere Anordnungen für Schutz- und Sicherheitsmaßnahmen.
 - keine -

0.2.4 Besondere Anforderungen an die Baustelleneinrichtung und Entsorgungseinrichtungen, z. B. Behälter für die getrennte Erfassung.

Aufstellen von Container / Behältern kann nur in Abstimmung mit der Bauleitung auf dem zugewiesenen Flächen erfolgen.

0.2.5 Besonderheiten der Regelung und Sicherung des Verkehrs, gegebenenfalls auch, wie weit der Auftraggeber die Durchführung der erforderlichen Maßnahmen übernimmt.

Die Lagerung von Material kann ausschließlich innerhalb des
Baustellenbereichs auf den zugewiesenen Flächen erfolgen.

0.2.6 Besondere Anforderungen an das Auf- und Abbauen sowie Vorhalten von Gerüsten.
 - keine - Gerüste werden bauseits gestellt.

0.2.7 Mitbenutzung fremder Gerüste, Hebezeuge, Aufzüge, Aufenthalts- und Lagerräume, Einrichtungen und dergleichen durch den Auftragnehmer.
 - entfällt -

0.2.8 Wie lange für welche Arbeiten und gegebenenfalls für welche Beanspruchung der Auftragnehmer Gerüste, Hebezeuge, Aufzüge, Aufenthalts- und Lagerräume, Einrichtungen und dergleichen für andere
Unternehmer vorzuhalten hat.
 - entfällt -

0.2.9 Verwendung oder Mitverwendung von wiederaufbereiteten
(Recycling-)Stoffen.
 - keine -

0.2.10 Anforderungen an wiederaufbereitete (Recycling-) Stoffe und an nicht genormte Stoffe und Bauteile.
 - keine -

0.2.11 Besondere Anforderungen an Art, Güte und Umweltverträglichkeit der Stoffe und Bauteile, auch z. B. an die schnelle biologische Abbaubarkeit von Hilfsstoffen.
 - keine -

0.2.12 Art und Umfang der vom Auftraggeber verlangten Eignungs- und Gütenachweise.

Alle klassifizierten Materialien und Bauteile, insbesondere für den Brandschutz sind anhand der gültigen Zulassung nachzuweisen. Die Nachweise über die zu verwendeten
Systeme / Bauteile sind vor Arbeitsbeginn vorzulegen.

0.2.13 Unter welchen Bedingungen auf der Baustelle gewonnene Stoffe verwendet werden dürfen oder müssen oder einer anderen Verwertung zuzuführen sind.
 - entfällt -

0.2.14 Art, Zusammensetzung und Menge der aus dem Bereich des Auftraggebers zu entsorgenden Böden, Stoffe und Bauteile; Art der Verwertung oder bei Abfall die Entsorgungsanlage; Anforderungen an die Nachweise über Transporte, Entsorgung und die vom Auftraggeber zu tragenden Entsorgungskosten.

Alle Abbruchstoffe sind zu deklarieren und nach den anerkannten Regeln der Technik zu entsorgen.
Der Entsorgungsnachweis hat über Wiegekarte / Wiegeschein
inkl. Übernahmeschein für den Transport zu erfolgen.
Eventuell anfallende Gebühren werden vom AG getragen.

0.2.15 Art, Anzahl, Menge oder Masse der Stoffe und Bauteile, die vom Auftraggeber beigestellt werden, sowie Art, genaue Bezeichnung des Ortes und Zeit ihrer Übergabe.
 - entfällt -

0.2.16 In welchem Umfang der Auftraggeber Abladen, Lagern und Transport von Stoffen und Bauteilen übernimmt oder dafür dem Auftragnehmer Geräte oder Arbeitskräfte zur Verfügung stellt.
 - entfällt -

0.2.17 Leistungen für andere Unternehmer.
 - keine -

0.2.18 Mitwirken beim Einstellen von Anlagenteilen und bei der
Inbetriebnahme von Anlagen im Zusammenwirken mit anderen Beteiligten,
z. B. mit dem Auftragnehmer für die Gebäudeautomation.
 - entfällt -

0.2.19 Benutzung von Teilen der Leistung vor der Abnahme.
 - entfällt -

0.2.20 Übertragung der Wartung während der Dauer der Verjährungsfrist für die Mängelansprüche für maschinelle und elektrotechnische sowie elektronische Anlagen oder Teile davon, bei denen die Wartung Einfluss auf die Sicherheit und die Funktionsfähigkeit hat (vergleiche § 13 Absatz 4 Nummer 2 VOB/B), durch einen besonderen Wartungsvertrag.
 - entfällt -

0.2.21 Abrechnung nach bestimmten Zeichnungen oder Tabellen.

Alle beschriebenen Leistungen in den einzelnen Positionen müssen über Aufmaße und /oder anhand von Plänen bzw. Skizzen eindeutig, erschöpfend und für dritte nachvollziehbar, aufgestellt und nachgewiesen werden.

0.3 Einzelangaben bei Abweichungen von den ATV

0.3.1 Wenn andere als die in den ATV DIN 18299 bis ATV DIN 18459 vorgesehenen Regelungen getroffen werden sollen, sind diese in der Leistungsbeschreibung eindeutig und im Einzelnen anzugeben.
 - entfällt -

0.3.2 Abweichende Regelungen von der ATV DIN 18299 können insbesondere in Betracht kommen bei

Abschnitt 2.1.1,  wenn die Lieferung von Stoffen und Bauteilen nicht zur Leistung gehören soll,
Abschnitt 2.2,  wenn nur ungebrauchte Stoffe und Bauteile vorgehalten werden dürfen,
Abschnitt 2.3.1,  wenn auch gebrauchte Stoffe und Bauteile geliefert werden dürfen.
 - entfällt -

0.4 Einzelangaben zu Nebenleistungen und Besonderen Leistungen

0.4.1 Nebenleistungen

Nebenleistungen (Abschnitt 4.1 aller ATV) sind in der
Leistungsbeschreibung nur zu erwähnen, wenn sie ausnahmsweise selbständig vergütet werden sollen.
Eine ausdrückliche Erwähnung ist geboten, wenn die Kosten der Nebenleistung von erheblicher Bedeutung für
die Preisbildung sind; in diesen Fällen sind besondere Ordnungszahlen (Positionen) vorzusehen.
Dies kommt insbesondere für das Einrichten und Räumen der Baustelle in Betracht.

0.4.2 Besondere Leistungen

Werden besondere Leistungen (Abschnitt 4.2 aller ATV) verlangt, ist dies in der Leistungsbeschreibung anzugeben; gegebenenfalls sind hierfür besondere Ordnungszahlen (Positionen) vorzusehen.

0.5 Abrechnungseinheiten

Im Leistungsverzeichnis sind die Abrechnungseinheiten für die
Teilleistungen (Positionen) gemäß Abschnitt 0.5 der jeweiligen ATV anzugeben.

0.6 Hinweise zur Kalkulation / Ausführung:

Gegenstand dieser Ausschreibung sind Fensterbauarbeiten
Folgende Anlagen liegen dem LV als Kalkulationshilfe bei:
- Siehe Anlagenverzeichnis LV Gewerk

Der persönliche Arbeitsschutz für die Mitarbeiter ist in die entsprechenden Leistungspositionen
einzukalkulieren und wird, wenn im LV nicht gesondert aufgeführt, nicht gesondert vergütet.
Alle zur Zeit gültigen behördlichen und sonstigen Vorschriften sind beinhaltet, ebenso eine sach- und fachgerechte Ausführung.
Sämtliche Materialien, Geräte und Maschinen dürfen nur mit den gültigen Zulassungen und Prüfzeugnissen verwendet werden. Sämtliche Zulassungen und Prüfzeugnisse sind in einem Baustellenordner vor Ort vorzuhalten.
Bei der Umsetzung der Arbeiten sind mit Unterbrechungen und mehrfachen Einrichten der Baustelle zu rechnen. Die Arbeitsbereiche werden in verschiedenen Abschnitten möglicherweise erst nacheinander für die Leistung fertiggestellt.
Die im LV beschriebenen Leistungen sind jeweils nach Aufforderung durch den AG bzw. die Bauleitung schnellstmöglich bzw. spätestens innerhalb 12 Werktagen zu beginnen.
Gleiches gilt für Leistungen nach einer Plan- bzw. unplanmäßigen Unterbrechung.
Planmäßige Unterbrechungen resultieren aus der üblichen Umsetzung der Arbeiten laut Gewerkeabfolge bis zur Fertigstellung der Vorleistung.
Aus diesen Unterberechnungen / Arbeitsabfolgen sind keine Mehrkosten abzuleiten.
Die Arbeiten und damit verbundenen Arbeitskräfte sind so zu kalkulieren, dass die Abfolge mit den vor- und nach- und parallel ausgeführten Gewerken ineinandergreifend ausgeführt werden können.

#### 4.10 Rückbauarbeiten

**4.10.10 Schutzbekl.-belag Kunststofffolie D 0,4mm herstellen räumen**
STLB-Bau 2024-10 000
Schutzvorrichtung als Bekleidung/Belag für Bodenflächen, aus Kunststofffolie, Verlegeausführung rutschfest, Foliendicke mind. 0,4 mm, herstellen und räumen, Abrechnung nach bekleideter/belegter Fläche.
Menge: 140,000 m2
Leistungsbereichkatalog: 000

**4.10.20 Festverglasung aus Pfosten-Riegel-Fassade demontieren**
Demontieren einer Festverglasung aus einer bestehenden Pfosten-Riegel-Fassade im Rahmen einer Teilabbruchmaßnahme, nicht schadstoffbelastet.
Abfall ist nicht gefährlich.
Die 2-fach Isolierglasscheibe weist einen trapezförmigen Zuschnitt auf.
Isolierverglasung, 2-fach
Dicke Verglasung = 25 mm,
Ausführung lärmarm, Lärmpegel max. 80 dB(A), staubarm TRGS 559, ohne Untergrundbeschädigung, aufgenommene Stoffe sammeln, im Behälter des AN lagern, auf LKW des AN laden, die Entsorgung wird gesondert vergütet.
Demontieren der Scheiben aus der Vertiktalverglasung bestehend aus 2 Isolierglasscheiben (2-fach Verglasung)  unterschiedlicher Größen (trapezförmig). Die dazugehörigen Klemmschienen und Verschraubungen sind seitlich zu lagern und für den späteren Neueinbau der neuen Isoliergläser zu verwenden - inkl. Ausbau der alten Dichtungsgummis aus Pfosten-Riegel-Fassade und Klemmleisten.

Größe der Scheiben :
B x H max. = 2,75 x 2,15 m
B x H min.  = 2,15 x 1,75 m

Fenster: FE 3
Menge: 2,000 St

**4.10.30 Zulage zur Demontage der Festverglasung**
*** Pauschalposition
Zulage zur Vorposition : Die Festverglasung ist mit durchgehenden Vertikalklemmleisten in der Pfosten-Riegel-Fassade montiert. Die horizontalen Klemmleisten entsprechen der jeweiligen Scheibenbreite.
Zulage für das Anbringen kurzer vertikaler Klemmleisten für die Dauer der Arbeiten zur Sicherung gegen Herausfallen der Scheiben welche in der Pfosten-Riegel-Fassade verbleiben.
Menge: 1,000 psch

**4.10.40 Fenster Alu besch abbrechen nicht schadstoffbelastet H 2920 mm B 5000 mm Rahmen-D 68 mm Glas-D 25 mm v.Hand laden LKW AN ges.Vergüt.Entsorg.**
STLB-Bau 2024-10 084
Abbruch des Fensters, des Einfachfensters, mit Verglasung, 6-teilig, aus beschichtetem Aluminium, im Rahmen einer Teilabbruchmaßnahme, nicht schadstoffbelastet,
Abfall ist nicht gefährlich,

Höhe Blendrahmen '2920' mm,

Breite Blendrahmen '5000' mm, einschl. Blendrahmen, Isolierverglasung, 2-fach,

Dicke Rahmen '68' mm,

Dicke Verglasung '25' mm, einschl. Entglasen, Ausführung innerhalb des Bauwerks, Arbeitshöhe bis 4 m,
Abbruch von Hand/mit handgeführten Kleingeräten, Ausführung lärmarm, Lärmpegel max. 80 dB(A), staubarm TRGS 559,
aufgenommene Stoffe sammeln, im Behälter des AN lagern, Behältergröße nach Wahl des AN, auf LKW des AN laden,
die Entsorgung wird gesondert vergütet, Ausführung gemäß Zeichnung und Einzelbeschreibung,

Einzelbeschreibungs-Nr 'Fenster FE 8a u. FE 8b'.
Menge: 4,000 St
Leistungsbereichkatalog: 084

**4.10.50 Fenster Alu besch abbrechen nicht schadstoffbelastet H 2125 mm B 4360 mm Rahmen-D 68 mm Glas-D 25 mm v.Hand laden LKW AN ges.Vergüt.Entsorg.**
STLB-Bau 2024-10 084
Abbruch des Fensters, des Einfachfensters, mit Verglasung, 3-teilig, aus beschichtetem Aluminium, im Rahmen einer Teilabbruchmaßnahme, nicht schadstoffbelastet,
Abfall ist nicht gefährlich,

Höhe Blendrahmen '2125' mm,

Breite Blendrahmen '4360' mm, einschl. Blendrahmen, Isolierverglasung, 2-fach,

Dicke Rahmen '68' mm,

Dicke Verglasung '25' mm, einschl. Entglasen, Ausführung innerhalb des Bauwerks, Arbeitshöhe bis 4 m,
Abbruch von Hand/mit handgeführten Kleingeräten, Ausführung lärmarm, Lärmpegel max. 80 dB(A), staubarm TRGS 559, ohne Untergrundbeschädigung,
aufgenommene Stoffe sammeln, im Behälter des AN lagern, Behältergröße nach Wahl des AN, auf LKW des AN laden,
die Entsorgung wird gesondert vergütet, Ausführung gemäß Zeichnung und Einzelbeschreibung,

Einzelbeschreibungs-Nr 'Fenster FE10'.
Menge: 1,000 St
Leistungsbereichkatalog: 084

**4.10.60 Fenster Alu besch abbrechen nicht schadstoffbelastet H 1850 mm B 10000 mm Rahmen-D 68 mm Glas-D 25 mm v.Hand laden LKW AN ges.Vergüt.Entsorg.**
STLB-Bau 2024-10 084
Abbruch des Fensters, des Einfachfensters, mit Verglasung, 8-teilig, aus beschichtetem Aluminium, im Rahmen einer Teilabbruchmaßnahme, nicht schadstoffbelastet,
Abfall ist nicht gefährlich,

Höhe Blendrahmen '1850' mm,

Breite Blendrahmen '10000' mm, einschl. Blendrahmen, Isolierverglasung, 2-fach,

Dicke Rahmen '68' mm,

Dicke Verglasung '25' mm, einschl. Entglasen, Ausführung innerhalb des Bauwerks, Arbeitshöhe bis 4 m,
Abbruch von Hand/mit handgeführten Kleingeräten, Ausführung lärmarm, Lärmpegel max. 80 dB(A), staubarm TRGS 559, ohne Untergrundbeschädigung,
aufgenommene Stoffe sammeln, auf LKW des AN laden,
die Entsorgung wird gesondert vergütet, Ausführung gemäß Zeichnung und Einzelbeschreibung,

Einzelbeschreibungs-Nr 'Fenster FE11a'.
Menge: 1,000 St
Leistungsbereichkatalog: 084

**4.10.70 Fenster Alu besch abbrechen nicht schadstoffbelastet H 1850 mm B 5000 mm Rahmen-D 68 mm Glas-D 25 mm v.Hand laden LKW AN ges.Vergüt.Entsorg.**
STLB-Bau 2024-10 084
Abbruch des Fensters, des Einfachfensters, mit Verglasung, 4-teilig, aus beschichtetem Aluminium, im Rahmen einer Teilabbruchmaßnahme, nicht schadstoffbelastet,
Abfall ist nicht gefährlich,

Höhe Blendrahmen '1850' mm,

Breite Blendrahmen '5000' mm, einschl. Blendrahmen, Isolierverglasung, 2-fach,

Dicke Rahmen '68' mm,

Dicke Verglasung '25' mm, einschl. Entglasen, Ausführung innerhalb des Bauwerks, Arbeitshöhe bis 4 m,
Abbruch von Hand/mit handgeführten Kleingeräten, Ausführung lärmarm, Lärmpegel max. 80 dB(A), staubarm TRGS 559,
aufgenommene Stoffe sammeln, im Behälter des AN lagern, Behältergröße nach Wahl des AN, auf LKW des AN laden,
die Entsorgung wird gesondert vergütet, Ausführung gemäß Zeichnung und Einzelbeschreibung,

Einzelbeschreibungs-Nr 'Fenster FE11b'.
Menge: 4,000 St
Leistungsbereichkatalog: 084

#### 4.20 Abfallentsorgung

**4.20.10 Abfall nicht gefährlich AVV170202 nicht schadstoffbelastet LKW AN transp. entsorgen Verwertungsanlage bis 20km Vergüt.Entsorg.gg.Nachweis**
STLB-Bau 2024-10 087
Bau- und Abbruchabfälle, Holz, Glas und Kunststoff,
nicht gefährlich, Abfallschlüssel nach AVV (Abfallverzeichnis-Verordnung) 170202 Bau-/Abbruchabfall, Glas,
nicht schadstoffbelastet,
in Behälter auf Baustelle lagernd, mit LKW des AN transportieren, entsorgen, max. Gesamtgewicht ohne Beschränkung, Behältergröße nach Wahl des AN, zur Verwertungsanlage, Transportweg bis 20 km, Vergütung der Entsorgung gegen Nachweis, Mengenermittlung nach Wiegekarte.
Menge: 3,000 t
Leistungsbereichkatalog: 087

**4.20.20 Abfall nicht gefährlich AVV170402 nicht schadstoffbelastet LKW AN transp. entsorgen Verwertungsanlage bis 20km Vergüt.Entsorg.gg.Nachweis**
STLB-Bau 2024-10 087
Bau- und Abbruchabfälle, Metalle,
nicht gefährlich, Abfallschlüssel nach AVV (Abfallverzeichnis-Verordnung) 170402 Aluminium,
nicht schadstoffbelastet,
in Behälter auf Baustelle lagernd, mit LKW des AN transportieren, entsorgen, max. Gesamtgewicht ohne Beschränkung, Behältergröße nach Wahl des AN, zur Verwertungsanlage, Transportweg bis 20 km, Vergütung der Entsorgung gegen Nachweis, Mengenermittlung nach Wiegekarte, Ausführung gemäß Zeichnung und Einzelbeschreibung.
Menge: 2,500 t
Leistungsbereichkatalog: 087

#### 4.30 Fensterbauarbeiten

*Hinweis: Angaben zur Ausführung*
Die Arbeiten finden im laufenden Betrieb der Bibliothek statt.
Die Bauzeit ist in Absprache mit dem Bauherren, dem Nutzer und der Bauleitung festzulegen.
Auf unnötige Lärm- und Staubemissionen ist zu verzichten.
Die Fenster sind VOR Demontage der Bestandsfenster zu fertigen und im direkten Anschluss an die Demontage einzubauen.
Dieser Umstand ist in die Gesamtkosten mit einzukalkulieren und wird nicht gesondert vergütet.
Die Zugänglichkeit des direkten Arbeitsplatzes an den Fenstern wird mit einem bauseitigen Gerüst hergestellt.
Auf dem Gerüst ist durch den AN eine Schutzbekleidung zu erbringen um die darunterliegende Etage vor Schmutz zu schützen, diese Leistung wird gesondert vergütet.

Die Fenster FE 8a, FE 8b, FE 11a und FE 11b
werden in einer NICHT vertikalen Fassade eingebaut. Die Fassade weißt einen Schrägstellung von 15° Grad auf.
Dieser Umstand wird gesondert vergütet.

**4.30.10 Festverglasung für bestehnde Pfosten-Riegel-Fassade liefern und einbauen**
Liefern und Einbauen einer Festverglasung in eine bestehende Pfosten-Riegel-Fassade.
Festverglasung als 2-fach Isolierglasscheibe mit einem trapezförmigen Zuschnitt.
Der Mehraufwand für das Herstellen einer trapezförmigen Verglasung ist in die Position miteinzukalkulieren.
Höhe der Scheibe max. = 2125 mm
Breite der Scheibe max. = 2750 mm
Isolierverglasung, 2-fach
Dicke Rahmen = 68 mm
Dicke Verglasung = 25 mm,
Der Einbau erfolgt mittels den dazugehörigen, seitl. gelagerten Klemmschienen und Verschraubungen. Die erforderlichen Dichtungen sind zu erneuern - diese werden gesondert vergütet.
Die Scheiben sind VOR Demontage der Bestandsscheiben (siehe Titel 10 'Rückbauarbeiten') zu fertigen und im direkten Nachgang der Demontagearbearbeiten einzubauen.

Größe der Scheiben : ca. 5 m²

Hersteller und Typ...................................
vom Bieter einzutragen

Fenster: FE 3
Menge: 1,000 St

**4.30.20 Festverglasung für bestehnde Pfosten-Riegel-Fassade liefern und einbauen**
Liefern und Einbauen einer Festverglasung in eine bestehende Pfosten-Riegel-Fassade.
Festverglasung als 2-fach Isolierglasscheibe mit einem trapezförmigen Zuschnitt.
Der Mehraufwand für das Herstellen einer trapezförmigen Verglasung ist in die Position miteinzukalkulieren.
Höhe der Scheibe max. = 1730 mm
Breite der Scheibe max. = 2150 mm
Isolierverglasung, 2-fach
Dicke Rahmen = 68 mm
Dicke Verglasung = 25 mm,
Der Einbau erfolgt mittels den dazugehörigen, seitl. gelagerten Klemmschienen und Verschraubungen. Die erforderlichen Dichtungen sind zu erneuern - diese werden gesondert vergütet.
Die Scheibe ist VOR Demontage der Bestandsscheiben (siehe Titel 10 'Rückbauarbeiten) zu fertigen und im direkten Nachgang der Demontagearbearbeiten einzubauen.

Größe der Scheiben : ca. 3,2 m²

Hersteller und Typ...................................
vom Bieter einzutragen

Fenster: FE 3
Menge: 1,000 St

**4.30.30 Dichtungen für Festverglasung**
Dichtungsgummis auf Innen- und Außenseite für den Wiedereinbau der in der Vorposition genannten trapezförmigen 2-fach Isolierglasscheibe. Dichtungen entsprechend Bestandsdichtungen in Form und Maßhaltigkeit in die Pfosten-Riegel-Fassade und Klemmleisten montieren.
Menge: 35,000 m

**4.30.40 Einfachfenster B 2500 mm H 2920 mm 3tlg 1,1W/m2K Rahmen Alu Kopplung Isolierglas 3fach Dichtungsband Dichtstoff**
STLB-Bau 2024-10 026
Einfachaußenfenster,

Breite Blendrahmen '2500' mm,

Höhe Blendrahmen '2920' mm, 3-teilig, waagerecht geteilt, mit durchlaufenden Riegeln, Wandaufbau im Anschlussbereich einschalig,
bauphysikalische Anforderungen: Schlagregendichtheit Klasse 5 A (200 Pa) DIN EN 12208, Wärmeschutz DIN EN ISO 10077-1, DIN 4108-4 Uw kleiner gleich 1,1 W/m2K,
Rahmen aus Aluminium, flächenbündig, Rahmenoberfläche innen pulverbeschichtet,

Farbton Rahmen innen 'RAL 5026'
Rahmenoberfläche außen pulverbeschichtet,

Farbton Rahmen außen 'RAL 5026'
Befestigung des Rahmens mit Rahmendübeln/Fensterbauschrauben,
mit Kopplung, Lage der Kopplung seitlich zweiseitig, als direkte Kopplung,
1. Teil Klapp, 2. Teil festverglast, 3. Teil festverglast,
Fenster transparent mit 4 Füllungen, aus Isolierglas, 3-fach, UV-beständiger Randverbund und wärmetechnisch verbesserte Abstandhalter DIN EN ISO 10077-1, mit 2 Anschlagdichtungen und Mitteldichtung, mit Beschlag, vorgerichtet für motorischen Antrieb, Fenstergriff aus nichtrostendem Stahl, mattgebürstet, Bedienelemente für Oberlicht werden gesondert vergütet, Abdichtung der äußeren Dichtebene mit imprägnierten Fugendichtungsbändern aus Schaumkunststoff, Beanspruchungsgruppe 1 DIN 18542, umlaufend, einschl. Verleistung, Dichtung für unteren Anschluss der äußeren Dichtebene mit Fensteranschlussfolie, Anschluss unter Fensterbank, Abdichtung der inneren Dichtebene mit Dichtstoff (zulässige Gesamtverformung mind. 12,5 %), umlaufend, einschl. Verleistung, Dämmebene (Funktionsebene) vollständig ausfüllen, mit Schaumstoffbändern,

Hersteller und Typ '.....................................................................................................' vom Bieter einzutragen,
Ausführung gemäß Zeichnung und Einzelbeschreibung,

Einzelbeschreibungs-Nr 'Fenster FE 8a und FE 8b'.
Menge: 8,000 St
Leistungsbereichkatalog: 026

**4.30.50 Einfachfenster B 5000 mm H 1850 mm 4tlg 1,1W/m2K Rahmen Alu Kopplung Isolierglas 3fach Dichtungsband Dichtstoff**
STLB-Bau 2024-10 026
Einfachaußenfenster,

Breite Blendrahmen '5000' mm,

Höhe Blendrahmen '1850' mm, 4-teilig, 2-mal waagerecht geteilt und in der Mitte senkrecht geteilt, mit 2 durchlaufenden Riegeln und Pfosten, Wandaufbau im Anschlussbereich einschalig,
bauphysikalische Anforderungen: Schlagregendichtheit Klasse 5 A (200 Pa) DIN EN 12208, Wärmeschutz DIN EN ISO 10077-1, DIN 4108-4 Uw kleiner gleich 1,1 W/m2K,
Rahmen aus Aluminium, flächenbündig, Rahmenoberfläche innen pulverbeschichtet,

Farbton Rahmen innen 'RAL 5026'
Rahmenoberfläche außen pulverbeschichtet,

Farbton Rahmen außen 'RAL 5026'
Befestigung des Rahmens mit Rahmendübeln/Fensterbauschrauben,
mit Kopplung, Lage der Kopplung seitlich zweiseitig, als direkte Kopplung,
1. Teil Klapp, 2. Teil Klapp, 3. Teil festverglast, 4. Teil Klapp,
Fenster transparent mit 4 Füllungen, aus Isolierglas, 3-fach, UV-beständiger Randverbund und wärmetechnisch verbesserte Abstandhalter DIN EN ISO 10077-1, mit 2 Anschlagdichtungen und Mitteldichtung, mit Beschlag, vorgerichtet für motorischen Antrieb, Fenstergriff aus nichtrostendem Stahl, mattgebürstet, Bedienelemente für Oberlicht werden gesondert vergütet, Abdichtung der äußeren Dichtebene mit imprägnierten Fugendichtungsbändern aus Schaumkunststoff, Beanspruchungsgruppe 1 DIN 18542, umlaufend, einschl. Verleistung, Dichtung für unteren Anschluss der äußeren Dichtebene mit Fensteranschlussfolie, Dichtung für oberen Anschluss der äußeren Dichtebene mit Fensteranschlussfolie und Foliendämmkeil, Anschluss unter Fensterbank, Abdichtung der inneren Dichtebene mit Dichtstoff (zulässige Gesamtverformung mind. 12,5 %), umlaufend, einschl. Verleistung, Dämmebene (Funktionsebene) vollständig ausfüllen, mit Schaumstoffbändern,

Hersteller und Typ '.....................................................................................................' vom Bieter einzutragen,
Ausführung gemäß Zeichnung und Einzelbeschreibung,

Einzelbeschreibungs-Nr 'Fenster FE 11a'.
Menge: 2,000 St
Leistungsbereichkatalog: 026

**4.30.60 Einfachfenster B 5000 mm H 1850 mm 4tlg 1,1W/m2K Rahmen Alu Kopplung Isolierglas 3fach Dichtungsband Dichtstoff**
STLB-Bau 2024-10 026
Einfachaußenfenster,

Breite Blendrahmen '5000' mm,

Höhe Blendrahmen '1850' mm, 4-teilig, 2-mal waagerecht geteilt und in der Mitte senkrecht geteilt, mit 2 durchlaufenden Riegeln und Pfosten, Wandaufbau im Anschlussbereich einschalig,
bauphysikalische Anforderungen: Schlagregendichtheit Klasse 5 A (200 Pa) DIN EN 12208, Wärmeschutz DIN EN ISO 10077-1, DIN 4108-4 Uw kleiner gleich 1,1 W/m2K,
Rahmen aus Aluminium, flächenbündig, Rahmenoberfläche innen pulverbeschichtet,

Farbton Rahmen innen 'RAL 5026'
Rahmenoberfläche außen pulverbeschichtet,

Farbton Rahmen außen 'RAL 5026'
Befestigung des Rahmens mit Rahmendübeln/Fensterbauschrauben,
mit Kopplung, Lage der Kopplung seitlich zweiseitig, als direkte Kopplung,
1. Teil Klapp, 2. Teil Klapp, 3. Teil festverglast, 4. Teil festverglast,
Fenster transparent mit 4 Füllungen, aus Isolierglas, 3-fach, UV-beständiger Randverbund und wärmetechnisch verbesserte Abstandhalter DIN EN ISO 10077-1, mit 2 Anschlagdichtungen und Mitteldichtung, mit Beschlag, vorgerichtet für motorischen Antrieb, Fenstergriff aus nichtrostendem Stahl, mattgebürstet, Bedienelemente für Oberlicht werden gesondert vergütet, Abdichtung der äußeren Dichtebene mit imprägnierten Fugendichtungsbändern aus Schaumkunststoff, Beanspruchungsgruppe 1 DIN 18542, umlaufend, einschl. Verleistung, Dichtung für unteren Anschluss der äußeren Dichtebene mit Fensteranschlussfolie, Dichtung für oberen Anschluss der äußeren Dichtebene mit Fensteranschlussfolie und Foliendämmkeil, Anschluss unter Fensterbank, Abdichtung der inneren Dichtebene mit Dichtstoff (zulässige Gesamtverformung mind. 12,5 %), umlaufend, einschl. Verleistung, Dämmebene (Funktionsebene) vollständig ausfüllen, mit Schaumstoffbändern,

Hersteller und Typ '.....................................................................................................' vom Bieter einzutragen,
Ausführung gemäß Zeichnung und Einzelbeschreibung,

Einzelbeschreibungs-Nr 'Fenster FE 11b'.
Menge: 2,000 St
Leistungsbereichkatalog: 026

**4.30.70 Einfachfenster B 5000 mm H 1850 mm 4tlg 1,1W/m2K Rahmen Alu Kopplung Isolierglas 3fach Dichtungsband Dichtstoff**
STLB-Bau 2024-10 026
Einfachaußenfenster,

Breite Blendrahmen '5000' mm,

Höhe Blendrahmen '1850' mm, 4-teilig, 2-mal waagerecht geteilt und in der Mitte senkrecht geteilt, mit 2 durchlaufenden Riegeln und Pfosten, Wandaufbau im Anschlussbereich einschalig,
bauphysikalische Anforderungen: Schlagregendichtheit Klasse 5 A (200 Pa) DIN EN 12208, Wärmeschutz DIN EN ISO 10077-1, DIN 4108-4 Uw kleiner gleich 1,1 W/m2K,
Rahmen aus Aluminium, flächenbündig, Rahmenoberfläche innen pulverbeschichtet,

Farbton Rahmen innen 'RAL 5026'
Rahmenoberfläche außen pulverbeschichtet,

Farbton Rahmen außen 'RAL 5026'
Befestigung des Rahmens mit Rahmendübeln/Fensterbauschrauben,
mit Kopplung, Lage der Kopplung seitlich zweiseitig, als direkte Kopplung,
1. Teil Klapp, 2. Teil Klapp, 3. Teil Klapp, 4. Teil Klapp,
Fenster transparent mit 4 Füllungen, aus Isolierglas, 3-fach, UV-beständiger Randverbund und wärmetechnisch verbesserte Abstandhalter DIN EN ISO 10077-1, mit 2 Anschlagdichtungen und Mitteldichtung, mit Beschlag, vorgerichtet für motorischen Antrieb, Fenstergriff aus nichtrostendem Stahl, mattgebürstet, Bedienelemente für Oberlicht werden gesondert vergütet, Abdichtung der äußeren Dichtebene mit imprägnierten Fugendichtungsbändern aus Schaumkunststoff, Beanspruchungsgruppe 1 DIN 18542, umlaufend, einschl. Verleistung, Dichtung für unteren Anschluss der äußeren Dichtebene mit Fensteranschlussfolie, Dichtung für oberen Anschluss der äußeren Dichtebene mit Fensteranschlussfolie und Foliendämmkeil, Anschluss unter Fensterbank, Abdichtung der inneren Dichtebene mit Dichtstoff (zulässige Gesamtverformung mind. 12,5 %), umlaufend, einschl. Verleistung, Dämmebene (Funktionsebene) vollständig ausfüllen, mit Schaumstoffbändern,

Hersteller und Typ '.....................................................................................................' vom Bieter einzutragen,
Ausführung gemäß Zeichnung und Einzelbeschreibung,

Einzelbeschreibungs-Nr 'Fenster FE 11b'.
Menge: 2,000 St
Leistungsbereichkatalog: 026

**4.30.80 Einfachfenster B 4360 mm H 2125 mm 3tlg 1,1W/m2K Rahmen Alu Isolierglas 3fach Dichtungsband Dichtstoff**
STLB-Bau 2024-10 026
Einfachaußenfenster,

Breite Blendrahmen '4360' mm,

Höhe Blendrahmen '2125' mm, 3-teilig, senkrecht geteilt, mit durchlaufenden Pfosten, Wandaufbau im Anschlussbereich einschalig,
bauphysikalische Anforderungen: Schlagregendichtheit Klasse 5 A (200 Pa) DIN EN 12208, Wärmeschutz DIN EN ISO 10077-1, DIN 4108-4 Uw kleiner gleich 1,1 W/m2K,
Rahmen aus Aluminium, flächenbündig, Rahmenoberfläche innen pulverbeschichtet,

Farbton Rahmen innen 'RAL 5026'
Rahmenoberfläche außen pulverbeschichtet,

Farbton Rahmen außen 'RAL 5026'
Befestigung des Rahmens mit Rahmendübeln/Fensterbauschrauben,
1. Teil festverglast, 2. Teil Dreh, 3. Teil festverglast,
Fenster transparent mit 3 Füllungen, aus Isolierglas, 3-fach, mit 2 Anschlagdichtungen und Mitteldichtung, mit Beschlag, Fenstergriff aus nichtrostendem Stahl, mattgebürstet, Abdichtung der äußeren Dichtebene mit imprägnierten Fugendichtungsbändern aus Schaumkunststoff, Beanspruchungsgruppe 1 DIN 18542, umlaufend, einschl. Verleistung, Dichtung für unteren Anschluss der äußeren Dichtebene mit Fensteranschlussfolie, Dichtung für oberen Anschluss der äußeren Dichtebene mit Fensteranschlussfolie und Foliendämmkeil, Anschluss unter Fensterbank, Abdichtung der inneren Dichtebene mit Dichtstoff (zulässige Gesamtverformung mind. 12,5 %), umlaufend, einschl. Verleistung, Dämmebene (Funktionsebene) vollständig ausfüllen, mit Schaumstoffbändern,

Hersteller und Typ '.....................................................................................................' vom Bieter einzutragen,
Ausführung gemäß Zeichnung und Einzelbeschreibung,

Einzelbeschreibungs-Nr 'Fenster FE10'.
Menge: 1,000 St
Leistungsbereichkatalog: 026

**4.30.90 Zulage für Einbau in nicht vertikale Fassade, Fassadenneigung 15°**
*** Pauschalposition
Zulage für den Einbau in einer nicht senkrechten Fassade.
Die Fassade weißt eine Neigung von 15° Grad auf.
Dieser Umstand ist sowohl bei der Auswahl der Fensterprofile als auch beim Einbau der neuen Fenster einzukalkulieren. Ebenso für das Anpassen der Fassade an die neuen Fenster ist die Fassadenneigung einzukalkulieren.

Gültig für die Fenster FE 8a, FE 8b, FE 11a und FE 11b
Menge: 1,000 psch

**4.30.100 Wandbekl. anpassen Metallel. Fenster-Türsturz**
STLB-Bau 2024-10 020
Anpassen der Wandbekleidung mit vorgefertigten Bekleidungselementen aus Metall an Fenster-/Türsturz.
Menge: 55,000 m
Leistungsbereichkatalog: 020

**4.30.110 Wandbekl. anpassen Metallel. Fenster-Türleibung**
STLB-Bau 2024-10 020
Anpassen der Wandbekleidung mit vorgefertigten Bekleidungselementen aus Metall an Fenster-/Türleibung.
Menge: 25,000 m
Leistungsbereichkatalog: 020

**4.30.120 Außenfensterbank Strangpressprofil D 2mm B 300mm L 4400 mm**
STLB-Bau 2024-10 022
Außenfensterbank aus Aluminium-Strangpressprofilen DIN EN 755-2, beschichtet, Dicke 2 mm,

Farbton RAL 'RAL 7040'
Breite 300 mm,

Länge '4400' mm, mit vorderer Abkantung und hinterer Aufkantung, Aufkantung mit Dichtungsanschlussprofil, Höhe der vorderen Abkantung 40 mm, Höhe der hinteren Aufkantung 25 mm, mit seitlichen Abschlüssen, verdeckt befestigen, Ausführung gemäß Einzelbeschreibung,

Einzelbeschreibungs-Nr 'Fenster FE 10'.
Menge: 1,000 St
Leistungsbereichkatalog: 022

**4.30.130 Zulage begehbare Fensterbank**
*** Pauschalposition
Zulage zur Vorposition für die Begehbarkeit der Fensterbank.
Menge: 1,000 psch

**4.30.140 Außenfensterbank Strangpressprofil D 1,5mm B 150mm L 5000 mm**
STLB-Bau 2024-10 022
Außenfensterbank aus Aluminium-Strangpressprofilen DIN EN 755-2, beschichtet, Dicke 1,5 mm,

Farbton RAL 'RAL 7040'
Breite 150 mm,

Länge '5000' mm, mit seitlichen Abschlüssen, verdeckt befestigen, Ausführung gemäß Zeichnung und Einzelbeschreibung,

Einzelbeschreibungs-Nr 'Fenster FE 8a, FE 8b, FE 11a, FE 11b'.
Menge: 10,000 St
Leistungsbereichkatalog: 022

**4.30.150 Oberlichtöffner aufliegend Elektroantrieb Gruppensteuerung**
Oberlichtöffner, aufliegend, für Fenster die in einer nicht senkrechten Fassade eingebaut sind, für Klappflügel, Zusatzverriegelung seitlich, Elektroantrieb für Gruppensteuerung,

Hersteller und Typ '.....................................................................................................' vom Bieter einzutragen .
Menge: 26,000 St

**4.30.160 Verriegelungsantrieb aufliegend Elektroantrieb Gruppensteuerung**
Verriegelungsantrieb, aufliegend, für Fenster die in einer nicht senkrechten Fassade eingebaut sind, für Klappflügel, Elektroantrieb für Gruppensteuerung,

Hersteller und Typ '.....................................................................................................' vom Bieter einzutragen .
Menge: 26,000 St
